# Mülheim - Neubau Heißener Bad
Angebotsaufforderung (GAEB DA XML 3.3, DA83)
Projekt: G20063
Währung: EUR
Vergabeart: Offenes Verfahren
Erstellt mit: GXML Toolbox V3.3 R20220330, ORCA AVA 27 27.00.00, 14.01.2026

## I. Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

## VORBEMERKUNGEN ZUM LEISTUNGSVERZEICHNIS
Baustellen-Beschreibung

Bei den nachfolgend aufgeführten Leistungen handelt es sich um die Sprungturmanlagen  zum Neubau des künftigen Hallenbades.

1. Herrichtung des Baufeldes
Wir verweisen hier auf den beigefügten Baustelleneinrichtungsplan.

2. Lager/Baustelleneinrichtungsflächen
Lager- und Baustelleneinrichtungsflächen stehen nur begrenzt zur Verfügung. Lager- und Aufenthaltsräume werden vom AG nicht zur Verfügung gestellt und sind vom AN entsprechend den gesetzlichen Vorgaben für alle Leistungen vorzuhalten.

3. Zuwegung
Siehe Baustelleneinrichtungsplan.
Die Zufahrt- und Abfahrt erfolgt über die "Yorkstrasse".

Die Verkehrswege für die LKW-Fahrzeuge mit Anhängern und die Beladeflächen sind während der Bauarbeiten für den AG ständig freizuhalten. Eine evtl. unumgänglich notwendige zeitlich begrenzte Sperrung muss fristgerecht mit der Stadt abgestimmt und von dieser genehmigt werden. Alle Sicherungsmaßnahmen für den Betrieb der Baustelle sind durch den AN ohne besondere Vergütung durchzuführen.

4. Ver-/Entsorgung der Baustelle
Verkehrswege innerhalb der Baustelle entsprechend des Baustelleneinrichtungsplans. Strom und Wasseranschlüsse werden vom AG gestellt und allen am Bau Beteiligten zugänglich gemacht. Die entsprechenden Hauptanschlüsse sind vom AN eigenverantwortlich in Erfahrung zu bringen.

5. Unterhaltung
Die Baustelle hat in jeder Bauphase ordentlich und aufgeräumt zu erscheinen.
Der AN hat die Pflicht zur laufenden Reinigung und nach Beendigung seiner Leistung zur unverzüglichen, vollständigen Räumung der Baustelle.

6. Sanitäre Anlagen
Der AG stellt im Baufeld WC-Anlagen zur Verfügung. Diese können während der gesamten Bauzeit seitens AN genutzt werden. Aus diesem Grund wird auf weitere Sanitärcontainer bzw. mobile WC- Anlagen verzichtet.

7. Sicherheits- und Gesundheitskoordination
Die Maßnahme wird durch einen Sicherheits-und Gesundheits- koordinator begleitet. Der Sicherheits- und Gesundheitsplan ( SiGE-Plan) ist zu beachten.

8. Prüfung der Unterlagen / Vorleistung
Die zu erbringenden Leistungen sind möglichst eindeutig und erschöpfend beschrieben. Das entbindet den AN jedoch nicht, sämtliche planerischen Unterlagen sowie die erf. Vorleistungen anderer ANs auf Eignung für die Durchführung der eigenen Arbeiten zu prüfen. Bedenken gegen die Ausführung sind während der Angebotsphase als Bieterfrage schriftlich zu stellen.
Wenn sich daraus Änderungen ergeben, sind diese direkt mit einzukalkulieren.

9.Fachbauleiter / Polier
Der AN ist verpflichtet, für dieses BV einen Fachbauleiter zu benennen. Die Amtssprache ist deutsch, entsprechend ist die Baustellenkommunikation durchzuführen. Der Fachbauleiter hat nach Aufforderung durch die Bauleitung an den Baubesprechungen teilzunehmen. Hierbei getroffene Vereinbarungen bzw. Anordnungen der Bauleitung, insbesondere wenn sie der Sicherheit oder dem Baufortschritt dienen, sind unverzüglich Folge zu leisten. Alle Ergebnisse von Baubesprechungen werden zu Vertragbestandteilen, sofern nicht binnen fünf Werktagen schriftlich widersprochen wird.

10. Allgemeines

Die Preiserstellung, für die in Folge beschriebenen Leistungen, gilt für die funktionsfähigen Estrich-, Putz-, Abdichtungs- und Fliesenarbeiten einschließlich der Anlieferung, Abladen und dem Transport innerhalb der Baustelle.

Der Bieter hat die Texte gründlich gelesen und akzeptiert diese Grundlage zur voll funktionsfähigen Erstellung der Gesamtleistung.

Im Zuge der Ausschreibung besteht die Möglichkeit, das aktuelle Baufeld zu besichtigen.

Alle in diesen und allen vor- und nachfolgenden Vorbemerkungen dargestellten Arbeitsbedingungen und Forderungen sind bei der Preisbildung zu berücksichtigen. Im Falle der Auftragserteilung werden diese zu Vertragsbestandteilen.

Die Projektabwicklung erfolgt über eine Online Projektplattform.
Diese betrifft auch die Planverteilung.
Die Pläne sind vom AN eigenverantwortlich im aktuellen Zustand von der Projektplattform herunterzuladen und ggfs. zu vervielfältigen.
Ein Planversand durch den Planer in Papierform wird aus Nachhaltigkeitsgründen nicht erfolgen.
Die tägliche Kommunikation erfolgt über e-mail.

Bauseits ist eine Videoüberwachung mit Aufschaltung zu einem Wachdienst vorgesehen.

Die Kosten der Abfallverwertung und der Abfallbeseitigung sind die
Einheitspreise einzurechnen.

## Kalkulationshinweis
Der Inhalt nachgenannter Vorbemerkungen (allgemeine, projektspezifische und leistungs- gewerkespezifische Vorbemerkungen) und beigefügter Pläne ist bei der Kalkulation zu berücksichtigen. Die sich hieraus ergebenden Leistungen sind mit den Einheitspreisen abgegolten und werden nicht gesondert vergütet.

Alle erforderlichen Fotokopien/Lichtpausen hat der AN auf eigene Kosten zu erstellen.

Die leistungs- gewerkespezifischen Vorbemerkungen sind teilweise erst einzelnen Titeln vorgeschaltet.

Diesem Leistungsverzeichnis sind zur Verdeutlichung der Planung und Konstruktion, der Gebäude- und Geländegeometrie sowie als Kalkulationshilfe Unterlagen als PDF-Dateien beigefügt.

## 053 Sprungturm/Sprungbrett

### Titel 010 Baustelleneinrichtung

**010.1 Einrichten, Vorhalten und Räumen der Baustelle**
*** Pauschalposition
Einrichten der Baustelle
Lieferung, Aufstellen, Vorhalten über die gesamte
Bauzeit und Abtransport aller notwendigen Maschinen,
Hebezeuge, Krane und Geräte sowie der notwendigen Sozialunterkünfte gemäß Arbeitsstättenverordnung.
Erstellung der eigenen Lager- und Baustelleneinrichtungsfläche
und Rückbau derselben.
Bei Bedarf, Absicherung der eigenen Baustelleneinrichtungsfläche durch einen mind. 2.0 m hohen Bauzaun, Elemente untereinander fest verbunden.
Unterhalten der eigenen Baustellensicherung während der Bauzeit
und Rückbau nach Beendigung der Baumaßnahmen.
Aufstellen, vorhalten und Abräumen von notwendigen
Baustellenhinweisschildern.

Toilettenanlagen sind auf dem Gelände vorhanden.
Menge: 1,000 psch

**010.2 Rollgerüst**
Fahrbares Arbeitsgerüst nach DIN 4422, als Standgerüst, aus einer Stahlrohrkonstruktion aufbauen, abbauen und umsetzen mit allseitigem Seitenschutz. Grundfläche: ohne Abstützung bis 6 m2, Verkehrslast: bis 2 kN/m2, oberste Standfläche: bis. ca. 3,00 m hoch. Unterschiedliche Arbeitshöhen durch Deckensprünge und dergleichen sind im Einheitspreis enthalten.
Menge: 1,000 St

**010.3 Vorhaltung Rollgerüst**
Vorhaltung je 1 Woche des fahrbaren Arbeitsgerüstes einschl. aller Zubehörteile.
Menge: 3,000 Wo

**010.4 Werkplanung**
*** Pauschalposition
Erstellung der Werkplanung und der Statik
inkl. der Detailpunkte der nachbeschriebenen Arbeiten.

Die Montage und Werksplanung ist mit dem Architekten AG abzustimmen und deren schriftliche Freigabe einzuholen.

Der statische Nachweis ist dem Bauherren/Auftraggeber zur Freigabe zu überlassen und nach erfolgter Freigabe dem Prüfingenieur in 3-facher Ausfertigung auszuhändigen.
Menge: 1,000 psch

### Titel 020 Sprungturmanlage

**020.1 Sprungturmanlage, 3m**
Sprungturmanlage, 3m
gem. DIN EN 13451-10,

5,10 m lang x 1,50 m breit,mit einer stabilen
Rundsäule aus Rohr Ø 323,9 x 10 mm,

Material: Edelstahl V4A-1.4571
Oberfläche: elektropoliert

Befestigung mittels Flanschplatte zum Aufschrauben auf bauseitigem Stahlbetondecke.

Die Turmbrücke ist aus Rechteckrohr 120 x 60 x 3 mm
mit den erforderlichen Zwischenstreben und Knotenblechen. Die Turmbrücke ist mit einem GFK-Belag mit rutschfester Besandung versehen,
Rutschklasse C,
Farbton schwarz
Das Geländer ist mit senkrechten Füllstäben Ø 12 mm,
im lichten Abstand ≤ 110 mm.
Handlauf und Knöchelrohr Ø 40 x 2 mm, Pfosten aus Rundrohr Ø 60,3 x 3,6 mm.
Die Aufstiegsleiter ist seitlich angeordnet, mit rutschfest gelochten Stufen 520 x 70 mm.

Material Geländer und Aufstiegsleiter:
Edelstahl V4A-1.4571, elektropoliert

Liefern und montieren,
Inkl. aller erforderlichen Verbindungen sowohl geschraubt als auch geschweißt und Nebenleistungen in fix und fertiger Arbeit.

angebotenes Fabrikat: '.........'
  (vom Bieter einzutragen)

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Menge: 1,000 St

**020.2 Sprungturmanlage, 1m**
Sprungturmanlage

wie Position 053.020.1, jedoch:

Höhe 1m

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Menge: 1,000 St

**020.3 Walzenverstellvorrichtungen**
Walzenverstellvorrichtungen

gem. DIN EN 13451-10

aus Edelstahl, bestehend aus einer
Gummirolle mit verschleißfreien Polyamidritzeln verschraubt, welche in Polyamidzahnstangen verstellbar gelagert sind.
Die Feststellbremse kann nur noch durch eine angewiesene Person mit einem Spezialschlüssel durch ein Kunststoffhandrad betätigt werden.

Liefern und montieren,
Inkl. aller erforderlichen Verbindungen sowohl geschraubt als auch geschweißt und Nebenleistungen in fix und fertiger Arbeit.

angebotenes Fabrikat: '.........'
  (vom Bieter einzutragen)
Menge: 1,000 St

**020.4 Sprungbrettendlager**
Sprungbrettendlager

aus Edelstahl,
gem. DIN EN 13451-10

bestehend aus zwei Basisplatten, 160 x 100 mm, den angeschweißten Konsolen zur Aufnahme der Rohrhülsen, welche mit Kunststoffbuchsen versehen sind,
der eingespannten beweglichen Welle mit Lagerbügel aus Flachmaterial, 50 x 12 mm,
mit den entsprechenden Bohrungen zur Aufnahme des Sprungbrettes versehen.

Liefern und montieren,
Inkl. aller erforderlichen Verbindungen sowohl geschraubt als auch geschweißt und Nebenleistungen in fix und fertiger Arbeit.

angebotenes Fabrikat: '.........'
  (vom Bieter einzutragen)
Menge: 1,000 St

**020.5 Geräuschdämpfer**
Geräuschdämpfer

bestehend aus:
Dämpfer
Dämpferblock
Gegenplatte

Liefern und montieren,
Inkl. aller erforderlichen Verbindungen sowohl geschraubt als auch geschweißt und Nebenleistungen in fix und fertiger Arbeit.

angebotenes Fabrikat: '.........'
  (vom Bieter einzutragen)
Menge: 1,000 St

**020.6 Glasfibersprungbrett**
Glasfibersprungbrett

gem. DIN EN 13451-10

Länge: 4,80 m
Breite: 0,50 m

Hochklappbar

Farbton nach RAL und Wahl des Auftraggebers

Liefern und montieren,
Inkl. aller erforderlichen Verbindungen sowohl geschraubt als auch geschweißt und Nebenleistungen in fix und fertiger Arbeit.

angebotenes Fabrikat: '.........'
  (vom Bieter einzutragen)
Menge: 1,000 St

### Titel 040 Stundenlohnarbeiten

*Hinweis: ZUSÄTZLICHE TECHNISCHE VERTRAGSBEDINGUNGEN*
1. Ausführung der Stundenlohnarbeiten:
Stundenlohnarbeiten dürfen nur auf besondere und ausdrückliche Anordnung durch die Bauleitung erfolgen.

2. Stundenlohn-Arbeitsberichte:
Die Stundenlohn-Arbeitsberichte (Regieberichte) sind täglich aufzustellen und der Bauleitung zur Anerkennung vorzulegen. Sie müssen die Namen der eingesetzten Arbeitskräfte, ihre tariftliche Berufsbezeichnung, die geleisteten Stunden auf 0,25 Stunden genau, den Materialverbrauch, die Fahrzeug- und Gerätevorhaltungsstunden sowie die konkrete Beschreibung der ausgeführten Leistungen mit genauen Zeit- und Ortsangaben (Bauteil, Stockwerk, Raum, evtl. auch mit Angabe der Himmelsrichtung) enthalten.
Außerdem sind sie nach Anweisung durch die Bauleitung zu gliedern, zu trennen oder nach Leistungsgruppen bzw. Vermieteinheiten zusammen zu fassen, so dass es möglich ist, die zueinander gehörenden Kostengruppen zusammen zu stellen. Verspätet eingereichte Regieberichte werden nicht anerkannt und bezahlt.

3. Personaleinsatz:
Der Personaleinsatz für die Stundenlohnarbeiten ist so zu disponieren, dass untergeordnete Arbeiten nicht von Facharbeitern ausgeführt werden.

4. Beaufsichtigung der Stundenlohnarbeiten:
Besoneres Augenmerk ist vor allem der Beaufsichtigung von Stundenlohnarbeiten zu schenken. Diese ist Sache des Auftragnehmers und nicht der Bauleitung. Wird von der Bauleitung festgestellt, dass für die Stundenlohnarbeiten ungeeignetes oder unbeaufsichtigtes Personal eingesetzt wird und dadurch evtl. unangemessen hohe Kosten entstehen, werden die zur Anerkennung vorgelegten Stundenangaben nach Ermessen der Bauleitung reduziert.

5. Abgrenzung gegenüber Leistungspositionen:
Werden Leistungen nach der Einheitspreisabrechnung und Stundenlohnarbeiten gleichzeitig ausgeführt, so ist auf die exakte Trennung bei der Erfassung der verschiedenen Leistungen genau zu achten.

6. Verrechnung der Regiearbeiten:
Zur Verrechnung kommen nur die reinen Zeiten, die an der Baustelle geleistet werden, unabhängig von der Anzahl der abzurechnenden Stunden. Nicht bezahlt wird die An- und Abfahrt oder Prämienstunden, die üblicherweise an das Personal als Ersatz für entgangenen Akkordlohn gezahlt werden.
Die Abrechnung von Stundenlohnarbeiten erfolgt nach den im Angebot ausgewiesenen Lohn-, Material-, Fahrzeug- und Gerätepreisen, in denen alle Zuschläge, Sozialkostenanteile, Urlaubs- und Schlechtwettergeld, Wagnis und Gewinn, Gerätevorhalte- und Betriebsstoffkosten, usw. enthalten sind. Alle angegebenen Einheitspreise (Stundensätze, Gerätekosten und Materialpreise) gelten frei Baustelle und sind während der gesamten Ausführungszeit gültig. Erhöhungen jeglicher Art werden nicht anerkannt. Vor Ausführung der Leistungen sind der Bauleitung die ungefähr erforderlichen Regieaufwendungen mitzuteilen.
Für das Vorhalten der üblichen Werkzeuge und Kleinmaschinen, Gerüste (bis zu 3 m Höhe) erfolgt keine gesonderte Vergütung.

7. Polier-, Vorarbeiter- bzw. Aufsichtsstunden:
Polier-, Vorarbeiter- bzw. Aufsichtsstunden werden nur vergütet, wenn die Beaufsichtigung dieser Arbeiten es erforderlich macht und ein Polier bzw. Vorarbeiter dadurch ausgelastet ist. Polier- und Vorarbeiterstunden müssen in jedem Fall vor der Ausführung der Arbeiten durch die Bauleitung angeordnet und genehmigt werden.

Die angebotenen Stundenlöhne verstehen sich grundsätzlich frei Baustelle.

**040.1 Stundenlohnarbeiten Facharbeiter**
Vergütung nach dieser Position erfolgt nur in Ausnahmefällen nach ausdrücklicher vorheriger Anordnung der Bauleitung, wenn die Abrechnung unvorhergesehener Arbeiten nach Leistung und Einheitspreis nicht möglich ist.
Im Preis enthalten sind alle Zusatz- und Nebenkosten wie Auslöse, Fahrkosten, Überstundensätze etc.
Tageslohnzettel, die nicht vom Bauleiter schriftlich anerkannt sind, werden bei der Abrechnung nicht berücksichtigt.
Nachweis und Anmeldung gemäß VOB/B.
Menge: 10,000 St

**040.2 Stundenlohnarbeiten Helfer**
Vergütung nach dieser Position erfolgt nur in Ausnahmefällen nach ausdrücklicher vorheriger Anordnung der Bauleitung, wenn die Abrechnung unvorhergesehener Arbeiten nach Leistung und Einheitspreis nicht möglich ist.
Im Preis enthalten sind alle Zusatz- und Nebenkosten wie Auslöse, Fahrkosten, Überstundensätze etc.
Tageslohnzettel, die nicht vom Bauleiter schriftlich anerkannt sind, werden bei der Abrechnung nicht berücksichtigt.
Nachweis und Anmeldung gemäß VOB/B.
Menge: 10,000 St
